# Balkon- u. Fassadensanierung Straßenseite
Angebotsaufforderung (GAEB DA XML 3.2, DA83)
Projekt: 017565_2
Währung: EUR
Vergabeart: Beschränkte Ausschreibung
Abgabeort: ICD Ditz Ingenieure PartG mbB Poststr. 3 20354 Hamburg
Auftraggeber: Covivio Hamburg 3 ApS, c/o Covivio Immobilien GmbH, Abt. RC/IB, Essener Straße 66, 46047 Oberhausen
Erstellt mit: GXML Toolbox V3.3 R20230829, iTWO_64 V24.0.454, 30.05.2025

## Fenstertausch (KST)
Datum: 30.05.2025

*Hinweis: Objektbeschreibung*
Baubeschreibung

  Projekt:  Gerüst | Abbruch und Erneuerung der Balkone |
  Fassadensanierung: Maurer - Putz-Stuck- und Malerarbeit | ISO-Fenster
  Wohngebäude Eppendorfer Weg 110-114, 20259 Hamburg

  Auftraggeber / Bauherr:
  Covivio Hamburg 3ApS
  c/o Covivio Immobilien GmbH
  Essener Str.66
  46047 Oberhausen

  Projektleitung: Benjamin Strauer - Covivio Immobilien GmbH

  Bauleitung: Dipl. Ing. Benedikt Kubella -

  Erläuterung Baumaßnahme
  Auftraggeber:  AG -  genannt
  Bieter / Auftragnehmer: AN -  genannt

Objektbeschreibung

Beschreibung der geplanten Maßnahme:
Bei der geplanten Baumaßnahme handelt es sich um
die Sanierung der Straßenfassade inkl. der Balkone,
und dem Fenstertausch.
Es handelt sich um drei Mehrfamilienhäuser mit 30 Wohnungen
und 5 Gewerbeeinheiten im Souterrain. Das Haus ist vollvermietet.
Das Haus wird über Eingangsstufen erschlossen. Die Gewerbeeinheiten
werden jeweils über eigene Eingänge vom Vorgarten/Vorplatz oder von der Einfahrt aus über Treppen erreicht.

Zwischen Haus-Nr. 112 und 114 liegt eine Toreinfahrt zu den Hinterhäusern.
Die Einfahrt muß während der gesamten Bauzeit frei bleiben, da es sich um eine Feuerwehrzufahrt handelt!
Bei den Bauarbeiten ist darauf zu achten, dass eine lichte Durchfahrtshöhe von 3,50 m bestehen bleibt!
Die lichte Breite muss mind. 3,00 m sein.

Die Gebäude stehen nicht unter Denkmalschutz!, sie befinden sich aber im Gebiet der sozialen Erhaltungssatzung

Lage:
Die Objekte liegen im Eppendorfer Weg 110, 112 und 114
im Stadtteil Hamburg-Eimsbüttel.
Die Gebäude liegen parallel zur Straße.
Der Eppendorfer Weg ist eine 2-spurigen Straße, an der beidseitig geparkt wird.
Vor dem Gebäude gibt es einen 1,6 m breiten Streifen der zum Grundstücke gehört.
Davor beginnt der öffentliche Straßenraum auf dem auch der Zugang zu den Gebäuden liegt.
Zum Teil wird diese Fläche als Vorgarten/Vorplatz durch die Mieter genutzt.

Gebäudedaten:
- Baujahr: ca. 1900,
- Anzahl der Geschosse: 4, zuzüglich Souterrain
  und Dachgeschoss (Ausbau 1993),
- Grundfläche: ca. 31,50 x 16,00 m,
- Gebäudehöhe bis Traufkante: ca. 16 m,
- das Gebäude wird per Treppenhaus erschlossen
- Hoffassade: Putz
- Straßenfassade: Ziegelmauerwerk mit Stuck
- Holzbalkendecken
- Dach: Holzkonstruktion,

Für die Baustelleneinrichtung und Stellplätze etc. sind durch den AN auf öffentlichen
Grund Flächen anzumieten, sofern nicht anders beschrieben.

Es werden im wesentlichen folgende Arbeiten ausgeführt:
- Gerüstarbeiten
- Abbruch und Neubau der Balkone
- Fassadensanierung (Putz-, Maurer-, Stuck-, Malerarbeiten)
- Fenstertausch

Inhalt dieser Leistungsbeschreibung ist der Fenstertausch

Es wird bauseits ein Gerüst (LK 4, für gleichmäßig verteilt. Last von 3 kN/m²) mit Treppenturm gestellt.

Mitgelieferte Unterlagen:
Ansichtspläne, Grundrisse,
Fotodokumentation des Bestandes und ggf. in den
Positionen genannte Unterlagen.

Das Vorhalten des Arbeitsgerätes für sämtliche in der
Leistungsbeschreibung aufgeführten Leistungen sowie für
Entsorgung aus Abbruch, Reinigung und Demontage etc.
sind in die Positionen einzurechnen, sofern nicht in
der Baustelleneinrichtungsposition erfasst.

Alle in den Positionen dieses LV aufgeführten Angaben
der Maße, Mengen und Massen sind ungefähre Angaben zum
Nachweis und bedürfen der Bestätigung durch das genaue
Aufmaß.

Der Bieter hat sich vor Angebotsabgabe über den Umfang
der auszuführenden Arbeiten umfassend zu informieren
und die örtlichen Gegebenheiten zu berücksichtigen.

*Hinweis: Allgm. Vertragsbedingungen*
Allgm. Vertragsbedigungen

0.1  Die Organisation auf dem Grundstück ist mit allen
Beteiligten gründlich abzustimmen. Nachforderungen aus
Unkenntnis sind grundsätzlich ausgeschlossen. Die
Zufahrts- und Gehwege vor dem Gebäude sind von
Baumaterialien und Bauschutt verkehrssicher
freizuhalten.

0.2  Verschmutzungen der Strassen und Gehwege durch die
Transporte sind ohne Aufforderung sofort zu beseitigen.
Schäden an den Nachbargebäuden gehen einschließlich
aller Nebenkosten zu Lasten des Verursachers.Des
Weiteren sind die Eingangsbereiche der Treppenhäuser
wöchentlich zu reinigen. Die Kosten hierfür sind in die
Einheitspreise mit einzurechnen.

0.3  Ist der Schadensverursacher nicht festzustellen,
werden die Kosten auf alle am Bau beteiligten
Handwerkern umgelegt und von den Schlußrechnungen
abgezogen.

0.4  Der Ausschreibung liegen die Allgemeinen
Vertragsbedin- gungen für die Ausführung von
Bauleistungen ( VOB/B ) und die Allgemeinen Technischen
Vertragsbedingungen für Bauleistungen (VOB/C) zugrunde
und werden Bestandteil des Vertrages.

0.5  Maßgebend für die Durchführung der Arbeiten ist
der vereinbarte Bauzeitenplan.

0.6  Auf die Einhaltung der DIN-Normen und sämtlicher
einschlägiger Bestimmungen sowie Werksvorschriften wird
besonders hingewiesen.

0.7  Bestandspläne liegen beim Ingenieurbüro aus. Alle
Maße sind an der Baustelle zu prüfen.

0.8  Der Auftragnehmer übernimmt mit der Annahme des
Auftrages  zugleich die Rechte und Pflichten einer
Fachbauleitung im Sinne des § 64(2) LBauO.

0.9  Das Angebot soll nur die Preise und die in den
Verdingungsunterlagen, insbesondere die in der
Aufforderung zur Angebotsabgabe geforderten Erklärungen
enthalten, es muß mit rechtsverbindlicher Unterschrift
versehen sein. Änderungen an den Verdingungsunterlagen
sind nicht zulässig.

0.10  Etwaige Änderungsvorschläge oder Nebenangebote
sind ausdrücklich zugelassen, müssen aber auf
besonderer Anlage gemacht werden.

0.11  Die vereinbarten Einheits- und Pauschalpreise
sind Festpreise, VOB/B §2 Abs.3 bleibt unberührt.
Änderungen von den Tariflöhnen werden nach Abgabe des
Angebotes nicht vergütet. Die Materialpreise sind
Festpreise.

0.12  Enthalten die Verdingungsunterlagen nach
Auffassung des Bieters Unklarheiten, die die
Preisermittlung beeinflussen, so hat der Bieter das
zuständige Ingenieurbüro vor Angebotsabgabe schriftlich
darauf hinzuweisen, auch wenn er den Hinweis schon
vorher in anderer Form gegeben hat.

0.13  Die Bindefrist beträgt 1 Jahr nach Eingang des
Angebotes.

0.14  Das Baugrundstück ist zu besichtigen, um die
Anfuhr- und Lagerungsmöglichkeiten zuprüfen und alle
sonstigen Unklarheiten fernmündlich bzw. schriftlich zu
klären. Spätere Mehrforderungen, die auf Unterlassung
der örtlichen Besichtigung zurückzuführen sind, werden
nicht anerkannt. Siehe auch Angaben zum Objekt.

0.15  Die Verjährungsfrist für die Mängelansprüche des
AG beträgt für alle Leistungen des AN generell 5 Jahre
(Gewährleistungsfrist). Sie beginnt mit der Abnahme der
vertraglich geschuldeten Leistungen.
§ 13 Nr. 4 Abs. 2 VOB/B gilt nicht.

0.16
a)  Als Sicherheit für die Vertragserfüllung behält der
AG 10 % der vorläufigen Auftragssumme (§ 10 Abs. 2
dieses Vertrages) ein. Der AG ist deshalb berechtigt,
von den Abschlagsrechnungen 10% der jeweiligen
Rechnungssumme einschließlich Mehrwertsteuer als
Sicherheit einzubehalten.
§ 17 Nr. 3 VOB/B bleibt unberührt.

b)  Der AG ist berechtigt, als Sicherheit für die Dauer
der vereinbarten Gewährleistung einen Betrag in Höhe
von 5% des Abrechnungsbetrages einschließlich
Mehrwertsteuer zuzüglich etwaiger Nachtragssummen von
der Schlusszahlung einzubehalten. § 17 Nr. 3 VOB/B
bleibt unberührt.

Der als Sicherheit einbehaltene Betrag wird auf ein
Verwahrkonto übernommen oder kann durch Bankbürgschaft
abgelöst werden, etwaige Zinsen stehen dem AN zu.

Die Sicherheit wird nach Ablauf der
Gewährleistungsfrist freigegeben, wenn sich während
dieser Frist keine Mängel der Leistungen ergeben haben.
Vorzeitig wird eine Sicherheit nur auf schriftlichen
Antrag freigegeben, über die Freigabe entscheidet der
Auftraggeber.

0.17  Anfallender Schutt ist grundsätzlich aus dem
Gebäude und vom Grundstück zu schaffen, unverzüglich
aufzuladen und abzufahren. Die Kosten hierfür,
einschließlich dem zum Abtransport aus dem Gebäude und
zur Schuttabnahmestelle erforderliche Gerät und der
Schuttgebühren, sind mit den Einzelpreisen der
jeweiligen Positionen abgegolten.

0.18  Der Auftragnehmer verpflichtet sich, eine
bevollmächtigte und weisungsbefugte Person zur
regelmäßig einmal wöchentlich stattfindenden
Baustellenbesprechung zu bestellen. Eine Verhinderung
muß vorher angekündigt und von der Bauleitung genehmigt
werden.

Der Auftragnehmer hat ein tägliches und lückenloses
Bautagebuch zu führen. Im Bautagebuch sind die vor Ort
anwesenden Firmen mit Anzahl der Personen, Wetterlage,
Temperatur, Datum des Tages, laufende Nummer,
Anordnungen und Abstimmungen aufzuführen. Die
Bautagebuchblätter sind am Ende jeder Woche der
örtlichen Bauleitung in Kopie unterschrieben zu
übergeben.

0.19  Die ausgeschriebenen Leistungen enthalten
grundsätzlich die fertige, abgeschlossene Leistung,
einschl. der Lieferung aller Stoffe, auch wenn dies im
Positionstext nicht ausdrücklich erwähnt ist, sowie
alle Nebenleistungen gem. VOB/B+C. Die ausgeschriebenen
Leistungen bedürfen vor ihrer Ausführung bzw.
Bestellung der hierfür  benötigten Stoffe der
ausdrücklichen Zustimmung der Bauleitung, um
sicherzustellen, dass  mögliche zwischenzeitlich
geänderte Ausführungsabsichten oder dergl.
berücksichtigt werden. Leistungen und Lieferungen ohne
diese Zustimmung müssen entschädigungslos
zurückgenommen werden.

0.20  Der Bauherr und die Bauleitung behalten sich das
Recht vor, Einzelleistungen aus dem Angebot nicht in
Auftrag zu geben sowie beauftragte Leistungen nicht
ausführen zu lassen, ohne dass der Bieter bzw.
Auftragnehmer hieraus einen Anspruch auf
Mehrforderungen oder Ausgleich ableiten kann. Das
Gleiche gilt für die Abrechnung von Mehr- oder
Mindermasse.

0.21  Leistungen, die in dieser Ausschreibung nicht
enthalten sind und deren Notwendigkeit sich erst
während der Arbeiten herausstellt, dürfen nur nach
Vorlage von Nachtragsangeboten und der Zustimmung des
Bauherrn ausgeführt werden.

0.22  Der Auftragnehmer erklärt ausdrücklich, dass er
die eingesetzten Arbeitskräfte nach deutschen
gesetzlichen Regelungen beschäftigt und bezahlt; dies
gilt auch für die von ihm beauftragten Subunternehmer.

0.23  Für Material und Geräte, die auf der Baustelle
gelagert werden, sind Bauherr und Bauleitung von jeder
Haftung freizuhalten.

0.24  Werbung an den Gerüsten ist vorher mit der
Bauleitung abzustimmen und erst nach Freigabe der
Bauleitung zu montieren. Grundsätzlich ist die
Mittelposition des Gerüstes dem Bauherren vorbehalten.

Die Vorbemerkungen Punkt 0.1 - 0.24 werden für die
Bauausführung Vertragsbestandteil.

Gelesen und anerkannt:

...................................
Datum  Unternehmer
  Stempel + Unterschrift

*Hinweis: zusätzl. Vertragsbedingungen*
Zusätzliche Vertragsbedingungen:

Grundlagen der Ausschreibung
Für die Durchführung der Bauaufträge sind maßgebend:

1. Die zur Zeit der Ausschreibung gültige
Verdingungsordnung für Bauleistungen VOB mit ihren
Teilen B DIN 1961 Allgemeine
Vertragsbedingungen für die Ausführung von
Bauleistungen und C DIN 18 299-18 451Allgemeine
Technische Vertragsbedingungen für Bauleistungen
2. Alle sonstigen aufgrund der Ausführung und des
verwendeten Materials in Frage kommenden
DIN-Vorschriften.
3. Unfallverhütungsvorschriften und Merkblätter der
BauBG in der jeweils gültigen Fassung.
4. Die Landes-Bauordnung
5. Die jeweils gültigen Abfallentsorgungsbestimmungen
6. Die Leistungsbeschreibungen der einzelnen Gewerke
nebst zugehörigen Erläuterungen.

Leistungsumfang
Der Bieter hat sich vor Angebotsabgabe über den Umfang
der auszuführenden Arbeiten umfassend zu informieren
und die örtlichen Gegebenheiten zu berücksichtigen.

Die Leistungsbeschreibung dient der Preisfindung.
Erkennt der Anbieter, dass die Leistung nicht
erschöpfend beschrieben ist, so hat er dies schriftlich
mitzuteilen.
Alle Leistungspositionen sind als komplette, fix und
fertige Arbeit, einschließlich aller notwendigen
Leistungen und Materialien zum Erbringen einer fach-
und DIN-gerechten Leistung zu verstehen.
Die Aufteilung der Fenster ist entsprechend dem Bestand
vorzunehmen.

Sind sichtbare Mängel am Untergrund oder an den
Vorleistungen zu erkennen oder Schäden an der fertigen
Leistung zu befürchten, ist der Auftragnehmer gemäß
VOB, Teil B, DIN 1961, §4 verpflichtet, schriftlich
darauf hinzuweisen. Schäden und Behinderungen, die erst
während der Bauausführung erkennbar werden, sind
umgehend schriftlich dem Auftraggeber mitzuteilen.
Als Mehrleistungen werden bei der Abrechnung nur solche
anerkannt, die vom Bauherrn schriftlich vor der
Ausführung der Arbeiten bestellt wurden.

Angebot und Abrechnung
Die Abrechnung erfolgt nach den aufgeführten Leistungen
zu den vereinbarten Einheitspreisen.
In jedem Fall ist in den Einheitspreisen die
Mehrwertsteuer nicht enthalten.
Der Auftraggeber behält sich die freie Wahl bei der
Vergabe der Leistungen vor, wie auch den Auftrag als
Festpreis zu vergeben.

Änderungen / Nebenangebote
Änderungswünsche des Auftragnehmers bedürfen der
schriftlichen Zustimmung des Auftraggebers.
Dem Anbieter steht frei, außer den genannten Angeboten
auch Nebenangebote oder andere technische Vorschläge
vorzulegen. Diese Nebenangebote müssen jedoch denselben
Leistungs- bzw. Lieferumfang  und die geforderten
Eigenschaften des Hauptangebotes enthalten. Bei
Vorschlag von anderen Konstruktionen muss deren
technischer und wirtschaftlicher Vorteil nachgewiesen
werden.

Stundenlohnarbeiten
Eventuell erforderlich werdende Stundenlohnarbeiten
dürfen nur auf Anordnung der Bauleitung ausgeführt
werden.

Gewährleistung und Sicherheit
Die Gewährleistung beträgt 5 Jahre vom Tage der Abnahme
an.
Jeder Unternehmer übernimmt für seine Lieferungen und
Leistungen die gesetzliche Garantie gemäß § 638 BGB.
Es werden 5 % der Abrechnungssumme als Sicherheit
einbehalten. Der Auftragnehmer kann stattdessen eine
Gewährleistungsbürgschaft stellen.
Eine Auszahlung der Garantiesumme erfolgt nach Ablauf
der Gewährleistungszeit, wenn sämtliche während der
Gewährleistungszeit vorhanden gewesenen Mängel
ordnungsgemäß beseitigt sind.

Baureinigung
Alle Firmen haben dafür Sorge zu tragen, dass der Bau
jederzeit in einem aufgeräumten und besenreinen Zustand
ist. Der Schutz von Bauteilen und dessen Entfernung und
Entsorgung am Ende der Bauzeit ist einzurechnen.

Ausführungsfristen
Die vereinbarten Fristen können nur durch schriftliche
Genehmigung des Auftraggebers bei Behinderung oder
Unterbrechung der Arbeiten verlängert werden.

Der Auftragnehmer darf Teilleistungen (um Fristen
einzuhalten) nur mit vorheriger schriftlicher
Zustimmung des Auftraggebers auf andere Auftragnehmer
übertragen. Sofern der Auftragnehmer für die Einhaltung
der Fristen Sonderschichten einlegen muss, geschieht
dies ausschließlich auf seine Kosten.

Abschlagszahlungen
Abschlagszahlungen werden in angemessener Höhe zu 90%
der nachgewiesenen Leistungen erbracht.

Abzüge/Umlagen
Bauwesenversicherung: 0,105 %
Baustrom:  0,0 %
Bauwasser:  0,0 %

Abnahme
Nach Fertigstellung sämtlicher Leistungen des AN findet
gem. §12 Nr. 1, 12 Nr. 4 VOB/B eine förmliche Abnahme
statt. Eine fiktive Abnahme nach § 12 Nr.5 VOB/B sowie
eine Abnahme durch Ingebrauchnahme der Werkleistung ist
ausgeschlossen.
§ 377 HGB findet auf das Vertragsverhältnis ebenfalls
keine Anwendung. Zusätzlich sind die von den Mietern
unter- schriebenen Abnahmeprotokolle vorzulegen.

Ausführung
An den wöchentlich stattfindenden Baubesprechung hat
eine weisungsbefugte Person teilzunehmen.
Terminabsprachen für Aufmaß und Montage erfolgen
selbstständig zwischen den Auftragnehmer und den
Mietern.
Beim Fensteraufmaß sind die Zustände der
Bestandsfenster zu dokumentieren.
Beschädigungen bei Ausbau und Montage der Fenster an
den Fensterleibungen sind ohne zusätzlich Vergütung
durch den AN in Form der vorhandenen Fensterleibungen
zu beseitigen.

Gelesen und anerkannt

.......................................................

Ort, Datum  Unterschrift des Bieters

### Abschnitt 1 Fenster, Außentüren

*Hinweis: Allgemeine Informationen zur Kalkulation:*
Allgemeine Informationen zur Kalkulation: und

Es werden nur die straßenseitigen Fenster im Hochparterre im 1. bis 3.OG und DG
getauscht. Nicht die Fenster im Souterrain (Gewerbe).

Fensterteilung:
Auf einem der Ausschreibung beiliegendem Ansichtsplan sind die
Fensterteilung und aller aufgeführten
Fenstertypen dargestellt.

Fensterfutter
Die Fenster und Türen an der Straßenfassade
haben, soweit bekannt, eine Innenfutterbekleidung und
Fensterbänke aus Holz. Innnenfutter und Fensterbänke sollen
bestehend bleiben und sind durch den Fenstereinbau
nicht zu beschädigen.

Abbruch der Altfenster
Der Ausbau, Abtransport und die Entsorgung der
Bestandfenster/-türen ist bei den Neubaupositionen mit
einzukalkulieren, sofern nicht anders beschrieben.
Die meisten Bestandsfenster sind Holz-Fenster
Vereinzelt sind diese bereits gegen KST-Fenster getauscht worden.
Es sind die bestehenden alten Fenster -und
Türrahmen inkl. der Wetterschenkel mit auszubauen und
zu entsorgen.
Im Aussenbereich sind die Fensterbankgesimse mit Blech belegt
und an den unteren Blendrahmen befestigt. Bei der Demontage
sind die Bleche (im Fensterbereich) zu entfernen und zu entsorgen.

Werkpläne:
Nach erfolgtem Fensteraufmaß sind Werkpläne durch den AN
inkl. der Wand-, Decken-, Bodenanschlüsse in Papierform
(3-fach) zur Freigabe des AG vorzulegen.

*Hinweis: Montage und Kalkulationshinweise*
Montage und Kalkulationshinweise

Um den Fensterrückbau und die Montage zu ermöglichen,
sind durch den AN die vorhandenen Fensterfutter aus Holz im
Anschlußereich der Fenster um ca. 10cm
zurückzuschneiden.
Die Fenster und alte Rahmen sind auszubauen und
entsorgen.

Umlaufend ist ein Phonotherm-200-Streifen (Hersteller:
Fa. Pflüger), d= ca. 50 mm,
als Montagehilfe mit Stahlwinkel
einzubauen.
Daran sind Fenster gem. Prinzipdetail inkl.:
- Fugendichtband (z.B. Hanno BG-1),
- dampfdiffusionshemmender Folie, b= ca. 150 mm,
- Multifunktionsband ( z.B. Hanno 3 BG-1),
- Volumen Aerosol-Klebstoff  (z.B. Clearo PAG 167/ 167 Plus)
- etc. befestigen.
Inkl. ausreichend breiter Abdeckleiste (weiß) zwischen Fenster und Fensterbank
bzw. Leibung.

Die o.g. Leistungen sind in die folgenden
Fenster/Türpositionen einzukalkulieren.

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
Prinzipdetail (Grundriss)

*Hinweis: Tech. Vertragsbedigungen KS-Fenster*
Zusätzliche technische Vertragsbedingungen Kunststoff
(KST) Fenster

Grundlagen
Es gelten die maßgeblichen DIN Normen, die
Verglasungsrichtlinien der
Isolierglashersteller, die Herstellerangaben und
Richtlinien zur Herstellung des Systemanbieters,
die Güte- und Prüfbestimmungen
Kunststofffenster RAL-GZ 716 und die VOB/C.
Fenstermaße im LV beziehen sich auf die Maße der
Rohöffnung. Die notwendigen Toleranzen zum Rohbau
sind zu berücksichtigen.  An allen
Fenstertüren sind Futterprofile in der Höhe der
Fußbodenaufbauten zu berücksichtigen.

Technische Systemanforderungen

1.  Material  und Profile
1.1  PVC hart, hoch-schlagzäh, FM DIN 7748-PVC-U, E,P,
L-82-30-25, homogen eingefärbt,
Lichtechtheit/Wetterrechtheit muß gewähleistet sein.
Profile mit mind. 5-Kammersystem, flächenversetzt
Außenkanten und Glasleisten abgeschrägt,
Farbton innen weiß, außen weiß (sofern nicht anders
erwähnt).

2.  Metalle
2.1  Stahl: Statisch erforderliche Verstärkung und
sonstige Stahlteile
sind  verzinkt nach DIN 50 976 anzubieten.
2.2  Aluminium: Stranggepresste Profile nach DIN 1748
Bleche und Bänder nach DIN 1745
2.3  Verbindungen: Metallverstärkungen sind
kraftschlüssig und
wasserdicht mit den PVC-Profilen zu verbinden. Alle
nach dem Einbau nicht mehr zugänglichen Stahlteile
sind dauerhaft gegen Korrosion zu schützen (z.B. Verzinkung).
Beim Verbinden verschiedener Metalle untereinander
dürfen keine Kontaktkorrosionen auftreten.
Ecken sind durch Heizelement-Stumpfschweißung zu
verbinden. Riegel,
Pfosten, Sprossen und Kämpfer können stumpf eingesetzt
werden (nach Verarbeitungsrichtlinien des Systemgebers).

3.  Verglasung
3.1  Trockenverglasung ist nach den
Verarbeitungsrichtlinien des
Profilherstellers und DIN 18 361 herzustellen.
Der Glasfalz ist zu entwässern und zu belüften.
3.2  Verklotzungen dürfen nur aus weichmacherfreiem
Kunststoff bestehen.
Die Richtlinien des BIV, Glaserhandwerk, Hadamar, sind
einzuhalten.
3.3  Dichtung Dichtungsschnüre aus EPDM nach DIN 7863.
Es sind nur Glasleisten mit eingezogener Dichtung
zugelassen.
3.4  Glasdicken sind nach Windlast und Glashersteller
vorschrift vom AN festzulegen.
Gläser mit besonderen Anforderungen (Sicherheitsgläser
usw.) sind im LV besonders bezeichnet.
3.5  Isolierglasscheiben mit thermisch getrenntem
Randverbund ("Warme Kante").

4.  Beschläge
4.1  Beschlagteile müssen ausreichend Korrosionsschutz
haben. Tragende Beschlagsteile müssen in mind.
2 Profilwandungen befestigt werden,
falls keine Verschraubung in der Stahlaussteifung
erfolgt.
4.2  Die Beschläge sind, entsprechend den
Anforderungen (Statik, Glas- bzw. Flügelgewicht usw.)
auszuwählen.
Es sind nur dem Profilsystem entsprechende,
handelsübliche, verdeckt
liegende Einhand-Beschläge anzubieten.

5.  Dichtungen
5.1  EPDM nach DIN 7863 und NAAM-Spezifikation,
witterungs- und
alterungsbeständig als auswechselbare Dichtungen,
Zweifach-
Dichtungssystem in 2 Ebenen angeordnet.

6.  Wärmeschutz
Die Elemente müssen mindestens der zum
Ausschreibungsdatum gültigen Fassung des GEG (Gebäudeenergiegesetzt
und der Wärmeschutzverordnung aus der DIN 4108 bzw.
nachstehenden Forderungen des Leistungsverzeichnisses entsprechen.

7.  Schallschutz
Mind.-Schallschutzklasse 2, (Rw 30 - 34 dB), wenn im LV
nicht anders beschrieben.

Folgende Normen sind einzuhalten:
DIN 18360 Entdröhnung von Blechflächen
DIN 4109 Schallschutz im Hochbau
VDI 2719 Anforderungen an den Schalldämmung von Fenstern
Die Anschlüsse zwischen Fenster und Baukörper sind
unter Beachtung
der Anforderung an die Schalldämmung der Fenster
auszubilden.

8.  Schlagregensicherheit
Schlagregendichtigkeit nach DIN EN 12208 8A
Luftdurchlässigkeit nach EN 12207 Klasse 4
Beanspruchungsgruppe C (Gebäudehöhen bis 40m).
Einhaltung der Forderung nach DN 18 055 Teil 2 bzw.
entsprechender
EN-Norm.

9.  Statik
DIN 1055 Teil 4 Windlasten
Windlast nach DIN EN 12210, Klassifizierung B3
DIN 1055 Teil 3 Horizontallasten an Verglasungen und
Riegeln
DIN 18 055 Fenster
DIN 18 056 Fensterwände

10.  Montage/Baufuge
Grundsätzlich gilt, dass nach dem aktuellen
RAL-"Leitfadens zur Planung und
Ausführung der Montage von Fenster und Haustüren für
Neubau und Renovierung"
zu arbeiten ist. Besonders ist auf die Anwendung der
RAL-GZ 695 zu achten.

Die Fenster sind lot-, waage- und winkelgerecht zu
montieren; andere Einbaulagen werden besonders angegeben.

10.1  Die Einbaurichtlinien der Profilhersteller bzw.
der RAL-Gütesicherung, sowie DIN 18 540 (Dichtstoffe) sind
einzuhalten.
10.2  Die Anschlussfugen zum Bauwerk (Leibung) sind
bei hellen Profilen ca.10 - 15 mm und bei dunklen Profilen
ca. 10 - 20 mm breit auszubilden.
Die exakten Fugengrößen sind nach der
Elementgröße, Elementfarbeusw. festzulegen.(Siehe
RAL-Richtlinien). Hohlräume sind
schall- und wärmedämmend auszufüllen, die
Füllmaterialien dürfen die
Elementdehnungen nicht behindern und müssen
feuchtigkeitsunempfindlich sein.
10.3  Äußere und innere Abdichtungen mit elastischen
Fugenmassen sind so herzustellen,
dass die Dehnung der Elemente nicht
behindert, die Funktion der Fugenmassen dauerhaft erhalten
(Dehnung/Stauchung) und die Fensterprofile nicht angegriffen werden.
Die Richtlinien der Fugenmassenhersteller sind
unbedingt zu beachten.
Bitumenhaltige Stoffe dürfen nicht zur Anwendung
kommen.
10.4  Schwellenanschlüsse mit Baudichtungsfolien sind
so abzustimmen, dass die Verträglichkeiten der Materialien
gewährleistet sind.
10.5  Anschlüsse zum Bauwerk (Rolladen, Fensterbank,
Leibung usw.) sind im LV beschrieben, bzw. mit Einbauzeichnungen belegt.

11.  Verarbeitung
Für die Beurteilung der Verarbeitung gilt RAL-GZ 716/1
Abschnitt III der Gütegemeinschaft Kunststoff-Fensterprofile e.V., Bonn.

Spezifische Anforderungen zum LV

1.  Profilsystem
Kunststofffenster-Element weiß,
Fabrikat: Trocal, Veka  oder gleichwertig
Dem Bieter steht die Wahl des Systemherstellers frei
unter Berücksichtigung der technischen Vorgaben und der
Profilabmessungen.

_________________________________________
Angebotenes System

2.  Verglasung
2.1  Wenn in den Positionen des LV's nicht anders
beschrieben:
2-Scheiben-Wärmeschutz-Isolierverglasung UG 1.3 W/m²K,
mit der
Maßgabe, dass der erforderliche Gesamtwert für das
Gesamtfenster  nach gesetzl. Vorgabe eingehalten wird.
Verglasung: interpane oder gleichwertig

_________________________________________
Angebotene Verlasung

3.  Beschlag
Beschlag siegenia, als vollverdeckt liegende Beschläge
oder gleichwertig

_________________________________________
Angebotener Beschlag

4.  Griffe:
Hoppe Amsterdamm, Alu weiß lackiert oder gleichwertig

_________________________________________
Angebotene Griffe

5.  Im Angebot einzurechnen ist:

5.1  Ausbau und Entsorgung der Altfenster
5.2  Lieferung, Einbau, Verschäumen und Versiegeln der
  neu einzubauenden Fensterelemente inkl. Montagematerial
5.3  Innere und äußere umlaufende Eindichtung der
  Fenster (RAL-Montage)
5.4  Innen- und Außenverleistung der neuen
  Fensterlemente gem. DIN. ink. Montagematerial
5.5  Fahrkostenanteil
5.6.  Alle erforderlichen Teminabsprachen mit den
  Mietern für Aufmass und Fensteraustausch
5.7.  Wasserschlitzkappen in Rahmenfarbe

6. Sonstiges

6.1  Für alle Fenster sind Werkzeichnungen (3-fach in Papier und als
PDF) bei ICD zur Freigabe einzureichen.

6.2  Sollten die Leibungen  beim  Fenstereinbau beschädigt werden,
müssen diese Schäden in Eigenleistung behoben werden. In  den Wohnungen
sind keine weiteren Malerarbeiten geplant

6.3  Innere Fensterbekleidungen (Holz) bleiben bestehen

6.4  Der Bieter muss vor Angebotsabgabe die Örlichkeit und Zuwegungen
prüfen

6.5  Nach Auftragserteilung sind Detailzeichnungen inkl. aller
Anschlüsse (horizontal und vertilkal) zur Freigabe an den Auftraggeber
vorzulegen.

6.6  Bei Fensteraufmass ist der Zustand der Bestandsfenster gem.
Vorlagen des AG aufzunehmen.

........................................
Unterschrift des Bieters

#### Titel 1.1 Baustelleneinrichtung

**1.1.10 Baustelleneinrichtung**
*** Pauschalposition
Baustelleneinrichtung zur Ausführung der
nachbeschriebenen
Positionen des Fenstertausches (alle Titel).
einrichten, für die gesamte Bauzeit vorhalten, räumen.
- Materialcontainer,
- Mannschaftswagen entsprechend den
Anforderungen  der Arbeitsstättenverordnung und
Arbeitsstättenrichtlinie
- alle Hilfsgeräte, Hilfgerüste
- Feuerlöscher
- Einrichtungen zur Erfüllung der
Unfallverhütungsvorschriften
und Auflagen der Berufsgenosenschaft
- Container für Baustellenabfälle bereitstellen und
nach Fertigstellung der Arbeiten abfahren lassen,
einschl.
Kippgebühren und Sondermüllgebühren
- Beantragung einer Halteverbotszone und Anmietung
von Parkplatzflächen für LKW oder Lieferfahrzeuge für den
firmeneigen Bedarf, einschl. Genehmigungsgebühren
und Mietgebühr für die Dauer der Nutzung.

BE-Fläche vor dem Gebäude für Container, Materiallager, etc.
wird von der Gerüstfirma für alle Gewerke veranlaßt
(Siehe BE-Plan vom 09.01.2025).
Nutzung setzt eine Abstimmung mit den
anderen Gewerken vorraus.

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Menge: 1,000 psch

#### Titel 1.2 Kunststofffenster Straßenseite

**1.2.10 Dokumentation Bestandsfenster**
*** Pauschalposition
Im Zuge der Aufmaßarbeiten für die
Werkplanung  der Fenster/Türen
der Wohnungen im
Parterre, 1.OG, 2.OG, 3.OG und DG
ist deren Zustand, Material, Ein-oder Zweischeibenverglasung
und Alter zu dokumentieren
und beispielsweise in den mitgelieferten Ansichtsplan
einzutragen.
Die Terminvereinbarung mit den Mietern durch den AN ist
ist Bestandteil dieser Leistung.
Die Unterlage mit dem Zustandsbericht/Alter der Fenster
ist unmittelbar nach dem letzten Mietertermin
an das Ingenieubüro zu senden.
Menge: 1,000 psch

**1.2.20 Fenster Kunststoff (1), 3-teil., Stulp, D/K, Oberlicht, 1100/2000 mm**
Fensterelement aus Kunststoff
gemäß Vorbemerkungen
und  Ansichten liefern und einbauen.
3-teilig,
2 Flügel, Stulp mit Dreh-Kipp-Beschlag,
mit einem darüberliegendem Oberlicht, fest stehend
Farbe: weiß,
Verglasung: Wärmeschutzverglasung, 2-fach,
Dichtung: silbergrau
Ug:1,1 W/m²K
Abmessungen ca. BxH 1100/2000 mm
(inkl. Oberlicht ca.H=400 mm).

Fenstertyp 1 in der Übersicht

Der äußere untere Blendrahmen ist für
einem Fensterbankanschluß als aufgekatetes Blech
auszustatten (Falz: ca. 10 mm).

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Menge: 11,000 St

**1.2.30 Fenster Kunststoff (2), 3-teil., Stulp, D/K, Oberlicht, 1100/1800 mm**
Fensterelement aus Kunststoff
gemäß Vorbemerkungen
und  Ansichten liefern und einbauen.
3-teilig,
2 Flügel, Stulp mit Dreh-Kipp-Beschlag,
mit einem darüberliegendem Oberlicht, fest stehend
Farbe: weiß,
Verglasung: Wärmeschutzverglasung, 2-fach,
Dichtung: silbergrau
Ug:1,1 W/m²K
Abmessungen ca. BxH 1100/1800 mm
(inkl. Oberlicht ca.H=400 mm).

Fenstertyp 2 in der Übersicht

Der äußere untere Blendrahmen ist für
einem Fensterbankanschluß als aufgekatetes Blech
auszustatten (Falz: ca. 10 mm).

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Menge: 9,000 St

**1.2.40 Fenster Kunststoff (3), 3-teil., Stulp, D/K, Oberlicht, 1100/1750 mm**
Fensterelement aus Kunststoff
gemäß Vorbemerkungen
und  Ansichten liefern und einbauen.
3-teilig,
2 Flügel, Stulp mit Dreh-Kipp-Beschlag,
mit einem darüberliegendem Oberlicht, fest stehend
Farbe: weiß,
Verglasung: Wärmeschutzverglasung, 2-fach,
Dichtung: silbergrau
Ug:1,1 W/m²K
Abmessungen ca. BxH 1100/1750 mm
(inkl. Oberlicht ca.H=500 mm).

Fenstertyp 3 in der Übersicht

Der äußere untere Blendrahmen ist für
einem Fensterbankanschluß als aufgekatetes Blech
auszustatten (Falz: ca. 10 mm).

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Menge: 18,000 St

**1.2.50 Balkontür Kunststoff (4), 3-teil., 2-flg., D/K,**
Balkontürelement aus
Kunststoff,
gemäß Vorbemerkungen
und Ansichten liefern und einbauen.
3-teilig,
2 Öffnungsflügel, Stulp, mit Dreh-Kipp-Beschlag mit
feststehendem Oberlicht,
Farbe: weiß,
Verglasung: Wärmeschutzverglasung, 2-fach,
Dichtung: silbergrau
Ug:1,1 W/m²K
Abmessungen:
Tür: ca. BxH 1100/2450 mm, (inkl. Oberlicht ca. H=400mm),
Auf ausreichend hohe Schwelle ist zu achten.
Die lichte Duchgangshöhe der Tür soll mind. 2000 mm sein,
inkl. Griffmuschel auf der Außenseite der Tür.

Fenstertyp 4 in der Übersicht

Der äußere untere Blendrahmen ist für
einem Fensterbankanschluß als aufgekatetes Blech
auszustatten (Falz: ca. 10 mm).

Hinweis: die bestehenden Balkone werden abgebrochen und gegen
neue Balkone ersetzt.
Beim Fenstertausch ist darauf zu achten, dass
bis zum Einbau des neuen Balkons die Fenster nicht
zu öffnen sind,

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Menge: 6,000 St

**1.2.60 Balkontür Kunststoff (5), 3-teil., 2-flg., D/K,**
Balkontürelement aus
Kunststoff,
gemäß Vorbemerkungen
und Ansichten liefern und einbauen.
3-teilig,
2 Öffnungsflügel, Stulp, mit Dreh-Kipp-Beschlag mit
feststehendem Oberlicht,
Farbe: weiß,
Verglasung: Wärmeschutzverglasung, 2-fach,
Dichtung: silbergrau
Ug:1,1 W/m²K
Abmessungen:
Tür: ca. BxH 1100/2350 mm, (inkl. Oberlicht ca. H=300mm),
Auf ausreichend hohe Schwelle ist zu achten.
Die lichte Duchgangshöhe der Tür soll mind. 2000 mm sein,
inkl. Griffmuschel auf der Außenseite der Tür.

Fenstertyp 5 in der Übersicht

Der äußere untere Blendrahmen ist für
einem Fensterbankanschluß als aufgekatetes Blech
auszustatten (Falz: ca. 10 mm).

Hinweis: die bestehenden Balkone werden abgebrochen und gegen
neue Balkone ersetzt.
Beim Fenstertausch ist darauf zu achten, dass
bis zum Einbau des neuen Balkons die Fenster nicht
zu öffnen sind.

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Menge: 12,000 St

**1.2.70 Zulage, Zierprofil-Kämpfer**
Zulage zur Pos. zuvor, für
das Liefern und Montieren
eines Kämpfer-Zierprofils,
als geschäumtes Zierprofil aus PVC,
in der Farbe wie das ausgeschriebene Fenster,
Abmessung: 65 x 22 mm,
Länge: ca. 1100 mm
Typ: ZF 160

Hersteller:
Innoperform GmbH
02694 Malschwitz
oder gleichwertig,

angebotenes
Profil:.....................................

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Menge: 56,000 St

**1.2.75 Zulage für öffenbares Oberlicht**
*** Bedarfsposition ohne GB
Zulage zu den Fenstertypen 1, 2, 3, 4 und 5
für öffenbares Oberlicht,
als Dehflügel.

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Menge: 56,000 St

**1.2.80 Fenster Kunststoff (6), 1-teil., D/K, 1100/1500 mm**
Fensterelement aus Kunststoff
gemäß Vorbemerkungen
und  Ansichten liefern und einbauen.
1-teilig,
1 Flügel, mit Dreh-Kipp-Beschlag,
Farbe: weiß,
Verglasung: Wärmeschutzverglasung, 2-fach,
Dichtung: silbergrau
Ug:1,1 W/m²K
Abmessungen ca. BxH 1100/1500 mm

Fenstertyp 6 in der Übersicht.

Der äußere untere Blendrahmen ist für
einem Fensterbankanschluß als aufgekatetes Blech
auszustatten (Falz: ca. 10 mm).

Bei diesem Fenstertzyp gibt es keine
innenliegende Holzleibungsverkleidung.

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Menge: 12,000 St

**1.2.90 Drehsperre als Zulage**
Drehsperre für die Balkontür aus Pos. zuvor,
Farbe: wie Fensterrahmen,
mit Zylinder, abschließbar, mit 2 Schlüsseln,
liefern und einbauen
Menge: 18,000 St

**1.2.100 Brüstungssicherung aus Edelstahl, l= 1100mm**
als Zulage zur Vorposition
Brüstungssicherung aus Edelstahl-Rundrohr, einschl.
Brüstungssicherungsset mit:  2 Endkappen für
Rohrdurchmesser
35/2 mm, 2 Befestigungsstücke, 2 Adapter, 2
Unterlegscheiben
DIN 125, 2 Zylinderschrauben.
Systemgeprüfte Lösung
Sichere Befestigungstechnik zwischen Blendrahmen und
Edelstahladapter. Inkl. Angaben zur statischen
Vordimensionierung
Statische Vorbemessung bei Einsatz der Horizontalstäbe
als
absturzsicherndes Bauteil
Bei der Planung und Dimensionierung der
Absturzsicherung sind
alle Vorschriften der geltenden Landesbauordnung (LBO),
die ETB-Richtlinien, TRLC und die
Arbeitsstätten-Richtlinien zu
beachten!
Abmessungen:
Durchmesser: ca. 35 mm
Länge: 1100 mm
Befestigung: Blendrahmen Kunststoff
Montage der OK Stangeauf 90 cm über FFB (innen) .

Fabrikat: Abel HASTA Edelstahl od. glw.

__________________________________________
angebotenes Fabrikat
Menge: 38,000 St

**1.2.110 Fensterbank, Holz, ausbauen, bis 1,20 m**
*** Bedarfsposition ohne GB
Fensterbank aus Holz ausbauen;
Bauschutt entsorgen.

Länge  : bis 1,20 m
Breite  : bis 25 cm
Dicke  : bis 4 cm
Menge: 1,000 St

**1.2.120 Fensterbank innen, Schichtstoff**
*** Bedarfsposition ohne GB
Fensterbank für innen, aus
Hochdruck-Schichtstoffplatte, wasser- und
hitzebeständig, verleimt auf Spanplatte, mit
Kantenrundung ;
Befestigung auf Mauerwerk
oder Beton.
Liefern und montieren.
Farbe  : weiß

Plattendicke  : 20 mm
Breite  : 200 - 300 mm
Länge  : bis 1,20 m
Menge: 10,000 m

**1.2.130 Zulage Einbruchsschutzklasse RC 2**
Zulage zur Position Fenster Erdgeschoss für die
Ausführung in
Einbruchsschutzklasse RC 2
pro Fenster

Fenstertyp 1
Menge: 11,000 St

**1.2.140 Zulage abschließbare Oliven**
*** Bedarfsposition ohne GB
Zulage bei Ausführung der EG-Wohnungen mit
abschließbaren
Olvien Hoppe Amsterdam.

Fenstertyp 1
Menge: 11,000 St

**1.2.150 Zulage bei Demontage der mieterseitigen Jallousieen**
*** Bedarfsposition ohne GB
Zulage bei Demontage der mieterseitigen innenliegenden
Jalousien/Rollos etc. und Übergabe an die Mieter.
Menge: 1,000 St

**1.2.160 Rahmenverbreiterung, innen, 30 mm**
*** Bedarfsposition ohne GB
Rahmenverbreiterung, innen
Rahmenverbreiterungen bis ca. 30 mm für Fenster und
Fenstertürrahmen umlaufend oder einseitig/mehrseitig,
sofern
nicht in den Positionen erfasst liefern und montieren
Menge: 20,000 m

**1.2.170 Zulage zum Abbruch Balkontür**
Zulage zum Abbruch der Balkontür,
der Balkon ist gegen ein betreten durch Spanplatten gesichert,
die Spanplatten sind auf die Türrahmen geschraubt.
Plattenabmessung: ca. 120 x 100 cm,
Die Platten sind zusammen mit den
Türen auszubauen und zu entsorgen.
Menge: 18,000 St

**1.2.180 Minderkosten, Fenster ca. 1100 bis 2000 mm.**
*** Bedarfsposition ohne GB
Minderkosten für den Fenstereinbau
ohne den im Hinweistext
"Montage und Kalkulationshinweis"
beschriebenen Rückbau des Fensterfutters, Fensterbank,
Einbau des Fensters etc.

Minderkosten pro Fensterelement für
Fensterabmessung ca. 1100/2000 mm.
Menge: 1,000 St

**1.2.190 Minderkosten, Fenster ca. 1100/1800 mm.**
*** Bedarfsposition ohne GB
Minderkosten für den Fenstereinbau
ohne den im Hinweistext
"Montage und Kalkulationshinweis"
beschriebenen Rückbau des Fensterfutters, Fensterbank,
Einbau des Fensters etc.

Miderkosten pro Fensterelement für
Fensterabmessung ca. 1100/1800 mm.
Menge: 1,000 St

**1.2.200 Minderkosten, Tür ca. 1100/2450 mm.**
*** Bedarfsposition ohne GB
Minderkosten für den Türeinbau
ohne den im Hinweistext
"Montage und Kalkulationshinweis"
beschriebenen Rückbau des Futters,
Einbau der Tür etc.

Minderkosten pro Türelement für
Abmessung ca. 1100/2450 mm.
Menge: 1,000 St

**1.2.210 Minderkosten, Tür ca. 1100/2350 mm.**
*** Bedarfsposition ohne GB
Minderkosten für den Türeinbau
ohne den im Hinweistext
"Montage und Kalkulationshinweis"
beschriebenen Rückbau des Futters,
Einbau der Tür etc.

Minderkosten pro Türelement für
Abmessung ca. 1100/2350 mm.
Menge: 1,000 St

### Abschnitt 2 Umsetzung Lüftungskonzept

#### Titel 2.1 Umsetzung Lüftungskonzept für alle Fenster

**2.1.10 Fensterlüfter ALD, Außenbauteil**
Fensterlüfter, als
feuchtegeführter Außenbauteil-Luftdurchlass (ALD)
für die bedarfsgeführte Wohnungslüftung
nach Richtlinien und Montageanleitung des Herstellers
liefern und einbauen.
Führungsgröße: relative Raumluftfeuchte mittels mechanischen,
alterungsbeständigen Feuchtesensor.
Grundlage ist das Lüftungskonzept des Ingenieurbüros Hinniger
vom 19.12.2024 (inkl. 01 Ergänzung DG).

Einsatzort: Fensterrahmen

ALD entspricht und ist geprüft gemäß:
DIN EN 13141
DIN EN ISO 10140
ift(Rosenheim)-Richtlinie LU-01 und LU 02 Fensterlüfter

Technische Eigenschaften:
Thermischer Koeffizient : 0,31

Normschallpegeldifferenz (Prüfbericht ift Rosenheim)
im Betriebszustand:
Geöffnet: Dn,e,w = 36 (0;-1) dB
Geschlossen: Dn,e,w = 40 (0;0) dB

Abmessungen (b x h x t): 423 mm x 42 mm x 59 mm
Fräsmaß: 11 mm,
es ist ein anteil. Volumenstrom von 18m³/h je Raum nötig,
Farbe: weiß
Material: ABS, PS

Typ: ZFH 5-35
Fabrikat: Aereco GmbH

Für Fenster/Türelemente
der straßenseitigen in den Position zuvor beschriebenen
Kunststofffenster.

Angeb. Fabrikat:

'............................................'
Menge: 42,000 St

**2.1.20 Fensterfalzlüfter ADL**
Fensterlüfter als
selbstständig regelnder Fensterfalzlüfter,
für die bedarfsgeführte Wohnungslüftung
nach Richtlinien und Montageanleitung des Herstellers
liefern und einbauen.
Einsatzort: am oberen Blendrahmen angeschraubt,
Grundlage ist das Lüftungskonzept des Ingenieurbüros Hinniger
vom 19.12.2024 (inkl. 01 Ergänzung DG).

Abmessungen (b x h x t): 269 mm x 15,2 mm x 22 mm,
es ist ein anteil. Volumenstrom von 18m³/h je Raum nötig,
Farbe: weiß
Lüftungseinrichtung muss nach DIN 13141-1

Typ: Regel-air Lüftungssystem FFL-uni für hohe Volumenströme
Fabrikat: Regel-air Becks GmbH & Co. KG

Für Fenster/Türelemente
der straßenseitigen in den Position zuvor beschriebenen
Kunststofffenster.

Leistung gilt für 2 FFL-uni je Fensteröffnung.

Angeb. Fabrikat:

'............................................'
Menge: 22,000 St

### Abschnitt 3 Stundensätze

#### Titel 3.1 Stundensätze

**3.1.10 Stundenlohn Facharbeiter**
Facharbeiterstunden für unvorhergesehene Arbeiten nur
in Abstimmung und auf Anweisung der örtlichen
Bauleitung.
Arbeiten werden nur mit unterschriebenen
Stundenzetteln anerkannt.
Menge: 25,000 h

**3.1.20 Stundenlohn Helfer**
Hilfarbeiterstunden für unvorhergesehene Arbeiten nur
in Abstimmung und auf Anweisung der örtlichen
Bauleitung.
Arbeiten werden nur mit unterschriebenen
Stundenzetteln anerkannt.
Menge: 25,000 h
